# Unterhaltsreinigung 01.07.2026
Angebotsaufforderung (GAEB 90, DA83)
Währung: EUR
Auftraggeber: Land Brandenburg

## Unterhaltsreinigung
Datum: 15.04.26

*Hinweis*
Reinigungsobjekt:

Für die nachfolgend genannte Liegenschaft wird die
Reinigungsleistung wie folgt ausgeschrieben:

Unterhaltsreinigung

Amtsgericht Nauen
Paul-Jerchel-Straße 8-9
14641 Nauen

*Hinweis*
Leistungszeitraum

Wenn in der Aufforderung zur Abgabe eines Angebotes
nichts anderes benannt ist, gilt folgender
Leistungszeitraum:

Leistungsbeginn:  01.07.2026.
Leistungsende:  30.06.2027.

Zusätzlich gelten die in Punkt 1.2. der Besonderen
Vertragsbedingungen benannten Optionen.

*Hinweis*
Ansprechpartner / Objektmanager
Mit der Auftragserteilung benennen beide
Vertragspartner jeweils einen für die
Vertragsausführung zuständigen
Ansprechnpartner/Objektmanager.

*Hinweis*
Objektbesichtigung
Der Bieter sollte sich für die Abgabe des Angebotes
einen persönlichen Eindruck von den vor Ort vorhandenen
Gegebenheiten verschaffen - ist nicht verpflichtend.
(Anlage 1 zum LV)

Ein Besichtigungstermin ist unter folgender
Telefonnummer abzustimmen:

Frau Völske  Tel.:03301 2065212

mail: claudia.voelske@blb.brandenburg.de.

*Hinweis*
Örtliche Besonderheiten:
Die nachfolgend genannten örtlichen Besonderheiten und
speziellen Anforderungen sind bei der Kalkulation der
jeweiligen Einheitspreise zu berücksichtigen.

Unterhaltsreinigung:

- Entsorgungsplätze  - für Restmüll, Papier und
gelber Sack befinden sich neben der  Toreinfahrt
zum Gerichtsparkplatz
- Sicherheitszonen  - neben den genannten
Zellenbereiche und Vorführbereiche  sind folgende
Sicherheitsbereiche dazugekommen:
  Server- und technikräume Altbau K19, Neubau 05,
Kutscherhaus K006 sowie der Scanraum 17 und das
Wachtmeisterzimmer 3 (pforte mit Videoüberwachung).
Diese  Räume dürfen nur in Begleitung eines
Wachmeisters betreten  werden.
- Speisesaal  - Aufstuhlung ist im Speisesaal
erforderlich und erfolgt durch  den Auftragnehmer.
  Die Erschwernis ist in die Einheitspreise
einzukalkulieren.

*Hinweis*
Personaleinsatz
Der Auftragnehmer beschäftigt zur Erfüllung der
vertraglichen Leistungen nur Reinigungs- personal mit
einem unbefristeten Arbeitsverhältnis.

Der Einsatz von Auszubildenden ist nicht Gegenstand
dieses Vertrages.

Der Auftragnehmer überträgt einer Arbeitskraft die
Aufsicht über das Reinigungspersonal. Die vom
Auftragnehmer eingesetzte Aufsicht  (Vorarbeiter bzw.
Objektleiter) hat das Reinigungspersonal hinreichend
bezüglich der zu erbringenden Leistungen gemäß dieser
Leistungsbeschreibung einzuweisen und wöchentliche
Rücksprachen mit dem Auftraggeber zu führen.

*Hinweis*
Qualitätsstandards
Nachfolgend sind Qualitätsanforderungen für das
Verhalten des Auftragnehmers in den Einrichtungen
aufgeführt:

-  Das Betreten der Verwaltungszimmer (Büroräume,
Küchen, usw.) und der Aufenthalt
  erfolgt unter Beachtung der Privatsphäre.
-  Der Auftragnehmer geht sorgfältig und sorgsam mit
dem Eigentum der Mitarbeiter und der Einrichtung um.
-  Der Auftragnehmer verhält sich den Mitarbeitern
gegenüber freundlich und zugewandt.
-  Die Maßnahmen erfolgen im Einverständnis mit dem
Nutzer der zu reinigenden Flächen.
-  Die Wünsche, Bedürfnisse und Probleme der Nutzer
werden in die Maßnahmen einbezogen. Hiervon ausgenommen
sind vom Nutzer zusätzlich gewünschte
Reinigungsleistungen.
-  Die Maßnahmen werden unter Berücksichtigung der
geltenden hygienischen Grundsätze durchgeführt und
nachbereitet.
-  Der Auftragnehmer richtet sich sein Arbeitsfeld und
-gerät den geltenden Grundsätzen entsprechend her.
-  Der Auftragnehmer unterrichtet den Nutzer kurz über
die Vorgehensweise.
-  Die Durchführung der Maßnahmen erfolgt nach den
geltenden fachlichen Grundsätzen.
-  Das verwendete Wasser ist ausreichend sauber.
-  Es wird sauberes Reinigungsgerät verwendet.
-  Die Maßnahmen werden unter Einhaltung ökonomischer
und ökologischer Aspekte durchgeführt.
-  Das Gebäude und die Einrichtungen werden durch die
Reinigungsmaßnahmen weder beschädigt noch zerstört.

*Hinweis*
Anlagen zum LV
1  Nachweis der Objektbesichtigung
2  Lage-/Geschosspläne
3  Kalkulation Stundenverrechnungssatz  (mit dem
Angebot)
4  Raumbuch mit für die Unterhalts- und Grundreinigung

5  entfällt
6  Reinigungszeiten
7  entfällt
8  Einverständniserklärung zur Zuverlässigkeitsprüfung
der eingesetzten
  Arbeitskräfte (auf Nachforderung)

### Bereich 01 Reinigung

*Hinweis*
A) Vorbemerkungen
Die Leistungen sind entsprechend der
Leistungsbeschreibung zu erbringen.
Die Beschreibung der/des ausgeschriebenen
Reinigungsarbeiten/-umfanges sind in Raumarten
festgeschrieben und unterteilen sich nach der
Raumnutzung und den Bodenbelagsarten. Die
Reinigungszyklen sind im Langtext benannt.

Die Entleerung der vorhandenen Behälter ist Bestandteil
der Reinigung der jeweiligen Räume. Die Behälter sind
nach dem Entleeren mit entsprechenden Beuteln zu
bestücken. Der Auftragnehmer stellt die Beutel (das
sind z.B. Mülltüten, Müllbeutel, Müllsäcke,
Abfalltüten, Abfallbeutel, Abfallsäcke). Die
Bereitstellung dieser Beutel ist in der Preisermittlung
mit einzukalkulieren.

Die Lieferung von Verbrauchs- und Hygienematerial ist
Bestandteil dieser Leistungsbeschreibung. Der
Auftragnehmer übernimmt die Lieferung sukzessive,
entsprechend dem monatlichen Verbrauch, und die
Verteilung des Verbrauchs- und Hygienematerials,
täglich auf die jeweiligen Hygieneobjekte/Spender.
Hinsichtlich der Örtlichkeiten ist eine Vorratshaltung
nicht möglich.

Um eine Keimverschleppung bei den Reinigungsarbeiten
über dem Fußboden (Obenarbeiten) auszuschließen, wird
die Reinigung aller Gegenstände über dem Boden in drei
Kategorien eingeteilt. Der Auftragnehmer ist
verpflichtet, für diese streng voneinander zu
trennenden Bereiche verschiedenfarbige Eimer und dazu
passende Reinigungstücher einzusetzen.

Die Obenarbeiten sind in nachstehende Kategorien
eingeteilt:
- Kategorie A (rot): WC-Becken, Urinale, Fäkalienbecken
- Kategorie B (gelb): Waschbecken, Dusch- und
Badewannen sowie Wandfliesen
- Kategorie C (blau):sonstige Einrichtungsgegenstände

Dem Reinigungswasser ist ggf. Reinigungs- oder
Desinfektionsmittel beizumischen, wobei die
vorgeschriebenen Konzentrationen einzuhalten sind.

Das Wasser ist ausschließlich in den dafür vorgesehenen
Ausgussbecken zu entnehmen und das Schmutzwasser dort
zu entsorgen. Einzelabsprachen mit dem Auftraggeber
sind möglich.

Treten vereinzelt kleinere Renovierungsarbeiten oder
kleine Instandsetzungen auf, sind die erforderlichen
Reinigungsarbeiten im Rahmen der Raumreinigung zu
leisten. Diese werden nicht gesondert vergütet.

Der Auftragnehmer ist verpflichtet, nach Beendigung der
täglichen Reinigungsleistung in den Räumen Fenster und
Türen zu schließen sowie das Licht auszuschalten.

Der Auftraggeber stellt dem Auftragnehmer zum Umkleiden
sowie zur Aufbewahrung von Maschinen, Geräten und
Reinigungsmaterialien unentgeltlich geeignete Räume zur
Verfügung. Der Auftragnehmer führt die Reinigung dieser
Räume auf seine Kosten durch.

Das Aufstellen einer Waschmaschine für Mopps ist im
Reinigungsobjekt nicht möglich. Der Auftragnehmer hat
selbst für die Reinigung und Bereitstellung von Mopps
zu sorgen. Dies ist ebenfalls bei der Preisermittlung
mit einzukalkulieren.

Das Trocknen der Mopps auf vorhandenen Heizkörpern ist
ausdrücklich untersagt. Bei Zuwiderhandlungen tritt der
Auftragnehmer für den dadurch entstehenden Schaden an
den Heizkörpern und Heizleitungen ein.

*Hinweis*
B) Kalkulationshinweis:
In den Mengenangaben der LV-Positionen sind die m² je
Raumart mit den Reinigungszyklen multipliziert worden
und resultieren aus dem Raumbuch je Gebäude (Anlage 4
zum LV).
Aus Gründen der Informationssicherheit, werden Raumbuch
und Geschosspläne erst nach Auftragserteilung
ausgehändigt.

Der anzubietende Einheitspreis bezieht sich auf 1 m² je
1 Reinigung.
Anfahrpauschalen werden nicht gesondert vergütet. Der
Einsatz von Hebebühnen, Gerüsten und Steighilfen ist in
die Einheitspreise einzukalkulieren.

Neben den Preisangaben hat der Bieter im LV je Position
die kalkulierten Leistungskennzahlen in m²/h (LKZ)
gesondert auszuweisen. Die individuell kalkulierte
Leistungskennzahl für das Objekt muss innerhalb der
vorgegebenen Spanne liegen. Hiervon abweichende Angaben
können zum Ausschluss führen. Auf deren Grundlage
erfolgt die Ermittlung der durchschnittlichen LKZ für
die Gesamtleistung der Unterhaltsreinigung; indem
zunächst die Jahresstunden je Position (= Jahresfläche
: LKZ) errechnet und sodann die Gesamtjahresfläche
aller Positionen durch die Gesamtjahresstunden aller
Positionen dividiert werden.

Bei der Kalkulation des Stundenlohnes (Anlage 3 zum LV)
ist das gemäß der Vereinbarung zur Einhaltung der
Mindestanforderungen nach dem BbgVergG genannte
Mindestentgelt der Reinigungskräfte sowie die
Entrichtung von Lohnsteuern und Sozialabgaben zu
gewährleisten.
Hierfür wird eine Aufklärungsschwelle zu Grunde gelegt,
die auf dem jeweils gültigen Tariflohn für das
Gebäudereinigerhandwerk im Land Brandenburg bzw. auf
das gültige  Mindestentgelt gem. BbgVergG gründet. Für
die Berechnung des Aufklärungsschwellenwertes wird von
der Annahme ausgegangen, dass ein Aufschlag in Höhe von
mindestens 70 % auf den Tariflohn bzw. auf das
Mindestentgelt gem. BbgVergG erforderlich ist, um den
gesetzlichen Mindestlohn/das gesetzliche Mindestentgelt
und die Lohnnebenkosten abzudecken. Dieser Wert deckt
sich mit unseren langjährigen Erfahrungen aus
zahlreichen gleichgelagerten Ausschreibungen.
Liegt der kalkulatorische Stundenlohn des Bieters
unterhalb dieser Schwelle, wird vom Bieter in Textform
(per e-Mail oder Fax) Aufklärung verlangt. Der Bieter
hat die benannten unklaren Positionen schlüssig und
nachvollziehbar zu erläutern und zu belegen.
Diese Nachweise und Erläuterungen des Bieters werden
bei der abschließenden Beurteilung des kalkulatorischen
Stundenlohns berücksichtigt. Kann durch die Aufklärung
des Bieters der zu geringe kalkulatorische Stundenlohn
nicht nachvollziehbar erklärt werden, erfolgt der
Ausschluss des Angebotes.

Bei der Kalkulation des Stundenverrechnungssatzes sind
Auszubildende nicht zu berücksichtigen. (s. LV-Punkt
"Personaleinsatz")

Zur Vereinfachung werden 251 Reinigungstage (Mo-Fr) pro
Jahr zu Grunde gelegt (365 Kalendertage pro Jahr
abzüglich 104 Sonn- und Samstage sowie 10 Fest- und
Feiertage). Daraus ergeben sich die nachfolgenden
Reinigungszyklen.
Arbeiten zu Zeiten, die zuschlagspflichtig sind, werden
nicht vereinbart.
Als Zalungsziel gelten 30 Tage gemäß VOL/B § 17 Nr.1

*Hinweis*
C) Informationen zu den Reinigungszyklen

Reinigungen
Reinigungen sind auf die Arbeitswoche gleichmäßig zu
verteilen. Bei mehreren Reinigungen pro Woche müssen
mindestens zwei reinigungsfreie Tage zwischen den
Reinigungen liegen.
.
Akute Verschmutzungen
Akute Verschmutzungen sind bei Bedarf als
Sonderreinigung zu deklarieren. Hierzu sind solche
akuten Verschmutzungen dem Objektverantwortlichen des
Auftraggebers zu melden. Die Sonderreinigungen werden
gesondert beauftragt.
.
Feiertagsreinigung
Fällt ein Feiertag auf einen Werktag, muss in
Büroräumen als Mindestmaß der Reinigungsleistung am
vorherigen oder nachfolgenden Werktag das Entleeren der
Behälter ausgeführt werden, es sei denn, es erfolgt
eine individuelle Regelung zwischen Auftraggeber und
Auftragnehmer (schriftlich).

Der 24.Dezember und der 31.Dezember sind arbeitsfreie
Tage.

Reinigungszyklus  _  Ausführung der Reinigungsleistung
  1 x pro Jahr =  jährlich
  2 x pro Jahr =  halbjährlich
  6 x pro Jahr =  alle 2 Monate
  12 x pro Jahr =  monatlich
  26 x pro Jahr =  14-tägig
  52 x pro Jahr =  wöchentlich
  104 x pro Jahr =  2 mal pro Woche
  251 x pro Jahr =  arbeitstäglich (Mo-Fr)

*Hinweis*
D) Reinigungsarten

Gebäudeinnenreinigung
Die Gebäudeinnenreinigung umfasst die Reinigung und
Pflege der Bodenbeläge, der Decken und Wände, der
Heizkörper, der sanitären Anlagen sowie der Gegenstände
der Raumausstattung in bestimmten Zeitabständen:
- als Unterhaltsreinigung
- als Grundreinigung (Intensivreinigung)
- als Einpflege (Grundpflege)
- als Sonderreinigung

Unterhaltsreinigung (Vollreinigung) - UR:
Definition: Vollreinigungen sind sich wiederholende
Reinigungsarbeiten nach festgelegten Zeitabständen und
Standards.

Ziel/Ergebnis: Je nach den durchzuführenden
Reinigungsarbeiten verschieden, jedoch ist die
Oberfläche frei von Verschmutzungen jeglicher Art und
in einem optisch einwandfreien Zustand.

Grundreinigung (Intensivreinigung) - GR:
Definition: Es werden haftende Verschmutzungen und/oder
abgenutzte Pflegefilme oder andere Rückstände, die das
Aussehen der Oberfläche beeinträchtigen, entfernt.

Ziel/Ergebnis: Die Oberflächen sind frei von haftenden
Verschmutzungen bzw. abgenutzten Pflegefilmen oder
anderen Rückständen, weiterhin sollen Oberflächen
schlieren- und fleckenfrei sein, soweit dies nach dem
Stand der Technik möglich ist.

Bemerkungen/Hinweise: Die Grundreinigung kann jährlich
1 x vom Auftraggeber abgerufen werden; der Abruf ist
jedoch nicht zwingend.

Einpflege (Grundpflege) - GP (in Kombination mit GR):
Definition: Bei der Ein- oder Grundpflege werden
Pflegemittel auf Oberflächen gebracht, die diese vor
mechanischer Beanspruchung schützen (Werterhaltung) und
die nachfolgende Unterhaltsreinigung erleichtern. Die
Ein- oder Grundpflege setzt eine Baufeinreinigung oder
Grundreinigung voraus.

Ziel/Ergebnis: Einheitliche Optik des Pflegefilmes,
keine unerwünschten Nachteile bezüglich Optik und
Trittsicherheit des Pflegefilmes bei der Nutzung.

Bemerkungen/Hinweise: Die spätere Beseitigung von
abgenutzten Pflegemittelfilmen soll möglich sein.

Sonderreinigung - SR:
Definition: Reinigungen, die über den Rahmen der
Unterhaltsreinigung hinausgehen.

Ziel/Ergebnis: Je nach Art des Einzelauftrages und der
Reinigungsarbeit unterschiedlich.

Bemerkungen/Hinweise: Werden bei Bedarf als
Einzelauftrag vergeben

*Hinweis*
E) Reinigungsmethoden von Fußböden und Belägen

Fußböden einschließlich Beläge reinigen und pflegen
Hartbeläge sind z. B.  PVC-Beläge (genoppt und glatt),
Linoleum-Beläge, Gummi- oder Kautschuk-Beläge,
Naturstein, Kunststein, Fliesen, Terrazzo, Holzbeläge,
Laminate, Parkett, Sichtbeton, Estrich
Textilbeläge sind z.B.  Textile Auslegeware, Teppiche
und Nadelfilzböden

Definition: Sämtliche Fußböden und Fußbodenbeläge
werden gemäß ihrer Beschaffenheit und  den täglichen
Anforderungen, welche an sie gestellt werden, sowie dem
in der Leistungsbeschreibung genannten Turnus gereinigt
und gepflegt. Die Reinigung, ob manuell oder
maschinell, hat so zu erfolgen, dass eine Beschädigung
der Bodenbeläge ausgeschlossen ist. Des Weiteren hat
die Reinigung so zu erfolgen das möglichst keine
Grundreinigungsarbeiten erforderlich sind. Es gelten in
jedem Fall die Reinigungs- und Pflegehinweise der
einzelnen Bodenbelagshersteller (Anlage 7 zum LV).

Kehren
Definition: Manuelle oder maschinelle, trockene
mechanische Entfernung von aufliegendem (leicht
gebundenem) Schmutz (Staub, Sand, Laub, Papierknäuel
etc.) mit Borstenerzeugnissen (Besen, Bürsten,
Kehrwalze, Bürstwalze) und Aufnahme in ein Behältnis.

Ziel/Ergebnis: Die Oberfläche ist frei von aufliegendem
Schmutz (Staub, Sand, Papierknäuel, Zigarettenkippen
etc.); mit geringen Staubrückständen auf dem Fußboden
ist dennoch zu rechnen.

Kehrsaugen
Definition: Trockene mechanische Entfernung von
ausliegendem Schmutz mit Borstenerzeugnissen und
gleichzeitiger Absaugung von Staub sowie Aufnahme des
Schmutzes.

Ziel/Ergebnis: Die Oberfläche ist frei von Staub und
Grobschmutz (Sand, Papierknäuel etc.).

Feuchtwischen
Definition: Staubbindendes Wischen in einer
Arbeitsstufe mit nebelfeuchten oder präparierten
Reinigungstextilien zur Beseitigung von lose
aufliegendem Feinschmutz (Staub, Flaum) und in geringem
Umfang auch für aufliegenden Grobschmutz (Papierknäuel,
Pappbecher, Zigarettenstummel, Staubflusen, etc.) und
anschließender Aufnahme des Schmutzes in ein Behältnis.
Diese Methode kann auch unter Verwendung von geeigneten
Mitteln zur desinfizierenden Fußbodenreinigung
eingesetzt werden; unter Verwendung von
Wischpflegemitteln erzielt man gleichzeitig einen
Pflegeeffekt.

Ziel/Ergebnis: Die Oberfläche ist frei von
Verschmutzungen jeglicher Art. Beim Einsatz von
Wischpflegemitteln müssen die zurückbleibenden
Pflegesubstanzen frei von Schmutzeinlagerungen sein und
sich ohne eine aufwendige und umweltbelastende
Grundreinigung vom Fußbodenbelag beseitigen lassen.
Beim Einsatz von Desinfektionsmitteln muss eine
ausreichende Keiminaktivierung erzielt werden.
Reinigungsergebnis müssen schlieren- und streifenfrei
sein.

Bemerkungen/Hinweise: Voraussetzung zur Anwendung der
Feuchtwischmethode sind glatte Bodenbeläge z. B.
Linoleum, PVC, Beläge mit geeignetem Pflegefilm
behandelt, versiegelte Holzböden, polierte Steinböden
etc.

Nasswischen
Definition: Manuelle Nassreinigung mit
Reinigungstextilien zur Beseitigung von sämtlichen
Verschmutzungen. Diese Methode kann auch unter
Verwendung von geeigneten Mitteln zur desinfizierenden
Fußbodenreinigung eingesetzt werden; unter Verwendung
von Wischpflegemitteln erzielt man gleichzeitig einen
Pflegeeffekt.

Ziel/Ergebnis: Die Oberflächen sind frei von
Verschmutzungen jeglicher Art sowie sonstigen
Rückständen (Gummiabsatzstriche); außerdem schlieren-
und wischspurenfrei. Beim Einsatz von
Wischpflegemitteln müssen die zurückbleibenden
Pflegesubstanzen frei von Schmutzeinlagerungen sein und
sich ohne eine aufwendige und umweltbelastende
Grundreinigung vom Fußbodenbelag beseitigen lassen.
Beim Einsatz von Desinfektionsmitteln muss eine
ausreichende Keiminaktivierung erzielt werden.
Reinigungsergebnis muss schlieren- und streifenfrei
sein.

Nasswischen einstufig
Definition: Der Belag wird in einem Arbeitsgang mit
mehr oder weniger stark entwässerten
Reinigungstextilien (Mopp, Wischbezug, Scheuer- bzw.
Wischtuch, Vliestuch) gereinigt. Die bei diesem
Arbeitsgang zurückbleibende Flüssigkeit lässt man
abtrocknen. Dem Wischwasser können neben
Reinigungsmitteln auch Wischpflegemittel oder
Desinfektionsmittel zugegeben werden.

Ziel/Ergebnis: Vgl. Nasswischen

Bemerkungen/Hinweise: Diese Methode eignet sich nicht
für Bodenbeläge, die einen geringen Verschmutzungsgrad
haben oder die feuchtigkeitsempfindlich sind
(Doppelböden in EDV-Räumen etc.).

Nasswischen zweistufig
Definition: Die Zweistufen-Methode stellt das
klassische Nasswischverfahren dar. Beim ersten
Arbeitsgang wird mit einer Reinigungstextilie (Tücher,
Mopp, Wischbezüge von Breitwischgeräten etc.) so viel
Reinigungsflüssigkeit auf den Belag gebracht, dass
haftende, wassergebundene Verschmutzungen aufgeweicht
bzw. abgelöst werden. In der zweiten Arbeitsstufe wird
die überschüssige Schmutzflüssigkeit wieder mit
Reinigungstextilien aufgenommen.

Ziel/Ergebnis: Vgl. Nasswischen

Bemerkungen/Hinweise: Der Reinigungseffekt ist
wesentlich besser als beim einstufigen Nasswischen,
außerdem trocknet das Wischwasser schnell, so dass die
Rutschgefahr verringert wird.

Nassscheuern
Definition: Manuelle oder maschinelle Fußbodenreinigung
mit Borstenerzeugnissen oder Reinigungspads zur
Beseitigung hartnäckig haftender Verschmutzungen.

Ziel/Ergebnis: Die Oberflächen müssen frei sein von
Grobschmutz, Staub und sämtlichen Schmutzrückständen.
Die Oberfläche muss schlieren- und wischspurenfrei
sein.

Kalkablagerungen beseitigen
Definition: Kalkablagerungen mit einem kalklösenden
Mittel beseitigen.

Ziel/Ergebnis: Die Oberflächen sind frei von
Kalkrückständen.

Bemerkungen/Hinweise: Maßnahmen des Arbeitsschutzes
müssen eingehalten werden. Fugen vorwässern,
Säurebehandlung erneut wässern.

Saugen
Definition: Trocknes Absaugen von lose aufliegenden oder
schwach haftenden Verschmutzungen mittels Staubsauger
(kein Saugroboter).

Ziel/Ergebnis: Die Oberfläche muss frei sein von
Grobschmutz, Staub und Flaum. Haftende Verschmutzungen
bei nichttextilen Belägen und in den Teppichflor
eingedrungene Substanzen bei textilen Belägen (z. B.
Getränkeflecken, Kaffee, Obstsaft) können noch auf der
Oberfläche vorhanden sein.

Bemerkungen/Hinweise: Bei textilen Belägen ist nur dann
ein gutes Ergebnis der Entstaubung zu erwarten, wenn
leistungsstarke Sauger in angepasster
Arbeitsgeschwindigkeit eingesetzt werden und die
gesamte Fläche bearbeitet wird.

Bürstsaugen
Definition: Mechanisches Bürsten des Belages und
trockenes Absaugen von lose aufliegenden oder
mechanisch auf der Oberfläche haftenden Verschmutzungen
mittels Bürstsaugmaschine.

Ziel/Ergebnis: Die Oberfläche muss frei sein von lose
aufliegendem Grobschmutz sowie von Staub und Flaum. In
den Teppichflor eingedrungene polare (wasserlösliche)
oder unpolare Substanzen (z. B. Getränkeflecken,
Obstsaft, Kaffee, etc.) können auf der Oberfläche
sichtbar sein.

Fleckenentfernung bei Unterhaltsreinigung
Definition: Für glatte Oberflächen: Sämtliche Flecken
entfernen. Für textile Beläge: Beseitigung von maximal
3 Flecken von einer Größe < 1 dm² pro 100 m² bezogen
auf den Anteil an der Gesamtfläche des bei einem
Reinigungsvorgang zu reinigenden Textilbelages.

Ziel/Ergebnis: Die Oberfläche ist frei von haftenden
und eingedrungenen Verschmutzungen.

Bemerkungen/Hinweise: Es ist damit zu rechnen, dass auf
textilen Belägen noch Flecken vorhanden sind. Eine
Wiederanschmutzung darf bei einer Begehung im trockenen
Zustand nicht auftreten.

Polieren
Definition: Geläufig ist auch der Begriff "Bohnern".
Maschinelle Behandlung mit Bürstenerzeugnissen oder
Pads (Bodenreinigungsscheiben) auf unbehandelten oder
mit Pflegemitteln behandelten Fußbodenbelägen.

Ziel/Ergebnis: Die Oberflächen sind frei von
Verkehrsspuren, Absatzstrichen und Flecken. Die Optik
des Pflegefilmes ist einheitlich; je nach Art der
Pflegesubstand spezielle Glanzerzeugung.

Bemerkungen/Hinweise: Die Trittsicherheit darf nicht
eingeschränkt werden.

Poliersaugen
Definition: Polieren und gleichzeitige Staubbeseitigung
durch Trockensaugen in einem Arbeitsgang; dazu werden
Fußbodenreinigungsmaschinen mit einem Saugaggregat
ausgerüstet.

Ziel/Ergebnis: Verkehrsspuren und teilweise haftenden
Verschmutzungen werden beseitigt; die Oberfläche ist
staubfrei. Ergebnis wie beim Polieren.

Bemerkungen/Hinweise: Fußbodenreinigungsmaschinen
werden mit einem Saugaggregat ausgerüstet. Die
Trittsicherheit darf nicht eingeschränkt werden.

Pflegend behandeln
Definition: Die Oberfläche (insbesondere Parkett) wird
mit geeigneten Pflegemitteln eingepflegt.

Ziel/Ergebnis: Oberfläche muss sich in einem frisch
eingepflegten Zustand befinden. Es dürfen keine
Wischspuren oder Unregelmäßigkeiten vorhanden sein.

Bemerkungen/Hinweise: Die Trittsicherheit darf nicht
eingeschränkt werden.

Cleanern (Spraymethode)
Definition: Das Cleanermittel wird mit einem
Handsprühkännchen oder durch eine Sprühvorrichtung an
einer Bodenreinigungsmaschine punktuell auf die
Belagsfläche verteilt, wo hartnäckige Flecken sowie
abgenutzte Pflegefilme vorhanden sind, anschließend
werden die bearbeiteten Stellen maschinell unter
Verwendung geeigneter Cleanerpads poliert.

Ziel/Ergebnis: Die Oberflächen sind frei von
hartnäckigen Flecken. Gummiabsatzstrichen, Schrammen,
Schleifspuren. Abgenutzte Pflegefilmstellen sind
saniert und der übrigen Flächen angeglichen. Die Optik
(Glanz) ist einheitlich.

Bemerkungen/Hinweise: Die Trittsicherheit darf nicht
eingeschränkt werden.

Pflegefilmsanierung
Definition: Die Pflegefilmsanierung kann im Rahmen der
Vollreinigung nötig sein. Die Ausführung erfolgt z. B.
nach der Cleaner-methode oder durch Anschleifen in
trockenem Zustand unter gleichzeitiger Staubabsaugung,
anschließender Pflegefilmergänzung (Cleanern) und
Egalisierung. Ausführung als Teil- oder
Vollflächensanierung; Teilflächensanierung wird bei
stark frequentierten Flächen ausgeführt, wo Pflegefilme
eben einen verschlissenen Zustand aufweisen.

Ziel/Ergebnis: Die Oberfläche ist frei von
Verschmutzungen jeglicher Art und in einem optisch
einwandfreien Zustand.

Bemerkungen/Hinweise: Zum Einsatz kommen geeignete
leistungsfähige Ein- oder Mehr-scheibenmaschinen mit
unterschiedlichen Drehzahlen und Drehmomenten. Die
Trittsicherheit darf nicht eingeschränkt werden.

Shampoonierung
Definition: Reinigen des Belages mit Bürstenmaschinen
unter Verwendung einer geeigneten Shampoolösung;
anschließend absaugen der Schmutzflotte (Schaum).

Ziel/Ergebnis: Die Oberfläche muss frei sein von
haftenden, in die Polschicht (Flor) eingedrungenen
Verschmutzungen, ebenso von aufliegendem Staub und
Flaum

Bemerkungen/Hinweise: Je nach Beschaffenheit des
Schaums unterscheidet man eine Nass- und eine
Trockenshampoonierung. Die eingesetzten Mittel müssen
eine rasche Wiederanschmutzung verhindern.

Nassshampoonierung
Definition: Im Gegensatz zur Trockenshampoonierung ist
der nasse Schaum reinigungsaktiver. Die Methode kommt
zur Grundreinigung von textilen Belägen zum Einsatz

Ziel/Ergebnis: Vgl. Shampoonierung

Bemerkungen/Hinweise: Vor der erneuten Benutzung muss
der Belag nach der Nassshampoonierung völlig trocknen.

Trockenshampoonierung
Definition: Shampoonierung mit relativ trockenem
Schaum, vgl. Shampoonierung.

Ziel/Ergebnis: Vgl. Shampoonierung

Bemerkungen/Hinweise: Diese Reinigungsart kommt als
Zwischenreinigung zum Einsatz oder wenn aufgrund der
Beschaffenheit der textile Belag
feuchtigkeitsempfindlich ist. Der Reinigungserfolg ist
nicht so groß wie vergleichsweise bei der
Nassshampoonierung.

Sprühextraktion
Definition: Einsprühen der Reinigungslösung unter Druck
(evtl. mit mechanischer Unterstützung von Bürsten) bei
gleichzeitigem Absaugen der Schmutzflotte.

Ziel/Ergebnis: Die Oberfläche ist frei von haftenden,
in die Polschicht (Flor) eingedrungenen
Verschmutzungen, ebenso von Staub und Flaum.

Bemerkungen/Hinweise: Wegen des guten
Reinigungseffektes ist diese Methode zur Grundreinigung
geeignet.

Kombination Shampoonierung/Sprühextraktion
Definition: Shampoonieren des Belages mit
Bürstenmaschinen unter Verwendung einer geeigneten
Shampoolösung. Sprühextrahieren mit klarem Wasser.
Textilbelag trocknen lassen. Ggf. Nachdetachur.
Hochflorteppiche aufbürsten.

Ziel/Ergebnis :Vgl. Shampoonierung, Sprühextraktion

Bemerkungen/Hinweise: Ggf. Kalkinaktivierungsmittel
zusetzen.

Teppichreinigungspulver
Definition: Ein geeignetes Teppichreinigungspulver wird
auf den Belag aufgestreut und mit Bürstenerzeugnissen
manuell oder maschinell einmassiert. Nach dem Trocknen
des Pulvers wird dieses gründlich mit einem
leistungsfähigen Trockensauger bzw. Bürstsaugmaschine
abgesaugt.

Ziel/Ergebnis: Begrenzter Reinigungserfolg, daher als
Zwischenreinigung einzustufen. Die Oberfläche muss je
nach dem Stand der Technik möglichst frei von in den
Flor eingedrungenen, haftenden Verschmutzungen sowie
von aufliegendem Staub und Flaum sein.

Bemerkungen/Hinweise: Diese Methode ist besonders für
feuchtigkeitsempfindliche Beläge geeignet

Garnpadreinigung
Definition: Methode zur Zwischenreinigung von textilen
Fußbodenbelägen. Nach dem Aufsprühen einer
Reinigungschemikalie erfolgt eine Bearbeitung mit
speziellen Garnpads unter Verwendung einer
Einscheibenmaschine.

Ziel/Ergebnis: Vgl. Teppichreinigungspulver

Bemerkungen/Hinweise: Diese Methode ist besonders für
feuchtigkeitsempfindliche Beläge geeignet.

*Hinweis*
F) Reinigungsmethoden von Sanitär- und Hygieneobjekten

Sanitärobjekte/Hygieneobjekte reinigen
Sanitärobjekte sind z.B.  Urinale, WC-Schüsseln,
Waschbecken, Wannen und Duschen, Spiegel, Ablagen,
Wandfliesen im Spritzbereich, Wandfliesen/WC-Trennwände

Hygieneobjekte sind z.B.  Seifenspender,
Handtuchspender,WC-Bürstenhalter,  Wasserspülkästen

Definition: Sämtliche Sanitär- und Hygieneobjekte
werden gemäß dem in der Leistungsbeschreibung genannten
Zyklus/Turnus täglich gereinigt. Dem Reinigungswasser
ist ggf. Reinigungs- oder Desinfektionsmittel
beizumischen, wobei die vorgeschriebenen
Konzentrationen einzuhalten sind. Die Reinigung hat so
zu erfolgen, dass eine Keimverschleppung auszuschließen
ist.

Ziel/Ergebnis: Die Reinigung erfolgt mit einem
geeigneten Reinigungsmittel. Die
Einrichtungsgegenstände, Objekte bzw. Beläge sind
streifen- und rückstandsfrei.

Hinweise: Bei der Wahl des Reinigungsmittels ist auf
die Reinigung von Silikonfugen zu achten. Bei der
Reinigung von Objekten die aus Edelstahl bestehen, ist
ein Edelstahlreinigungsmittel zu verwenden.

Bestücken von Hygieneobjekten
Definition: Ein Hygieneobjekt (z. B. Handtuchhalter,
Seifenspender, etc.) wird neu mit Verbrauchs- und
Hygieneartikeln (z. B. Papiertüchern, Seifenlösungen,
etc.) versehen.

Ziel/Ergebnis: Das zu bestückende Hygieneobjekt muss
entsprechend dem Verbrauch mit Verbrauchs- und
Hygieneartikeln befüllt sein.

Bemerkungen/Hinweise:
Der Auftragnehmer liefert die Verbrauchs- und
Hygieneartikel. Die eingesetzten Mittel müssen auf die
Verbrauchsstruktur der einzelnen Werke abgestimmt
werden. Die Verbrauchs- und Hygieneartikel müssen zu
den vorhandenen Spendern und Halterungen passen und
nachstehende Anforderungen erfüllen.

Allgemeine Anforderungen an Verbrauchs- und
Hygieneartikel:
Die Mittel müssen:
- ökologosch unbedenkliche Reinigungsmittel sein, die
mit Umweltzeichen "Blauer Engel"
  oder sonstigen Umweltsiegeln des Typs I im Sinne der
ISO 14024 ausgezeichnet sind,
- dermatologisch getestet sein
- chlor-, formaldehyd- und phenolfrei sein
- möglichst wenig Konservierungsstoffe enthalten

Für die Verbrauchs- und Hygieneartikel sind die
Einheitspreise zu kalkulieren.

Die Bedarfslieferung erfolgt durch den Auftragnehmer
eigenständig und je nach tatsächlichem Verbrauch.

*Hinweis*
G) Reinigungsmethoden von Ausstattung und Einrichtung

Einrichtungsgegenstände reinigen
Einrichtungsgegenstände sind z. B. Tische,
Schreibtische, Beistelltische, Sidboards, Schränke,
Halbschränke, Stühle, Polstermöbel, Türen (auch
Glastüren) Heizkörper, Fensterbänke, Lichtschalter,
Steckdosen, Handläufe, Sockelleisten und sonstige
horizontale Oberflächen (z.B. Abfallbehälter,
Feuerlöscher, Feuermelder, Beschilderungen, Garderoben,
Blumenbänke, Bilder/-rahmen).

Definition: Die Oberflächen der Einrichtungsgegenstände
sind, sofern diese freigeräumt und bis zu einer Höhe
von 1,80 m erreichbar sind, entsprechend der Standards
fachgerecht zu reinigen und in der Kalkulation zu
berücksichtigen. Die Reinigung erfolgt nur, soweit die
Oberflächen der  Einrichtungsgegenstände freigeräumt
sind.

Ziel/Ergebnis: Die Reinigung erfolgt mit einem
geeigneten Reinigungsmittel. Die
Einrichtungsgegenstände, Objekte bzw. Beläge sind
streifen- und rückstandsfrei.

Hinweis: Das Freiräumen der Einrichtungsgegenstände ist
nicht Bestandteil dieser Leistungsbeschreibung. Die
Reinigung von Gemälden und Kunstwerken ist nicht
Bestandteil dieser Leistungsausschreibung; hierbei
gelten besondere Anforderungen.

Entstauben / Spinnweben entfernen
Definition: Staubentfernung entweder mittels eines
Trockensaugers (Staubsauger) oder mit
Reinigungstextilien vom Gegenstand; Spinnweben werden
mit Trockensauger oder Besen entfernt.

Ziel/Ergebnis: Gegenstand / Oberfläche ist von Staub
und Spinnweben befreit.

Feuchtreinigen
Definition: Lose aufliegende und leicht haftende
Verschmutzungen werden manuell mit einem stark
entwässerten Schwammtuch oder anderen
Reinigungstextilien vom Gegenstand entfernt.

Ziel/Ergebnis: Gegenstand / Oberfläche ist frei von
Griffspuren, Staub. Reinigungsergebnisse müssen
schlieren- und streifenfrei sein.

Nass reinigen
Definition: Alle Verschmutzungen werden manuell mit
einem nassen, wenig entwässerten Schwammtuch oder
anderen Reinigungstextilien vom Gegenstand entfernt.
Anschließend wird die Feuchtigkeit mit einem trockenen
Reinigungstuch bzw. ähnlichen geeigneten
Reinigungstextilien (z.B. Leder) aufgenommen.

Ziel/Ergebnis: Gegenstand / Oberfläche ist frei von
haftenden Verschmutzungen, Griffspuren, Staub und
Schlieren. Der Gegenstand / die Oberfläche darf nicht
mehr feucht sein.

Griffspuren/Spritzer/Flecken entfernen
Definition: Griffspuren, Spritzer oder Flecken werden
punktuell und gezielt durch Feuchtreinigung -ggf.
anschließend nachtrocknen bzw. polieren- vom Gegenstand
entfernt.

Ziel/Ergebnis: Gegenstand / Oberfläche ist frei von
Griffspuren, Spritzern und Flecken. Ggf. (insbesondere
bei Einrichtungsgegenständen aus Echtholz) darf die
Oberfläche nicht mehr feucht sein und muss poliert
sein.

Polieren
Definition: Der gereinigte Gegenstand wird mit weichem
Reinigungstextilien nachpoliert, um die Optik des
Gegenstandes zu verbessern.

Ziel/Ergebnis: Der Gegenstand befindet sich in einem
guten optischen Zustand. Es sind keine Wischspuren
vorhanden.

Pflegend behandeln
Definition: Der Gegenstand / die Oberfläche wird mit
geeigneten Pflegemitteln eingepflegt.

Ziel/Ergebnis: Gegenstand / Oberfläche muss sich in
einem frisch eingepflegten Zustand befinden. Es dürfen
keine Wischspuren oder Unregelmäßigkeiten vorhanden
sein.

Desinfizierend reinigen
Definition: Der Gegenstand / die Oberfläche wird mit
einem geeigneten Desinfektionsmittel durch ein
geeignetes Verfahren desinfiziert und gereinigt.

Ziel/Ergebnis: Gegenstand / Oberfläche muss gereinigt
und entsprechend dem geltenden Hygieneplan gereinigt
sein.

Hochdruckreinigung
Definition: Entfernung von haftenden Verschmutzungen
mit einem Hochdruckreinigungsgerät.

Ziel/Ergebnis: Der Gegenstand/Oberfläche muss frei sein
von haftenden Verschmutzungen. Anschließend wird die
Feuchtigkeit mit einem trockenen Reinigungstuch bzw.
ähnlichen geeigneten Reinigungsutensilien (z.B. Leder)
aufgenommen. Die Notwendigkeit des Trocknens kann je
nach Raumnutzung oder Material verschieden sein.

Bemerkungen/Hinweise: Diese Methode kommt im
"Nassbereich" wie z.B. Toiletten, Waschräumen,
Umkleidekabinen, etc. zum Einsatz.

Inhalt der Behälter entleeren und entsorgen
Definition: Der Inhalt von verschiedenen Behältern
(z.B. Abfallbehälter, Papierkörbe, grüne
Punkt-Behälter) wird entleert und getrennt gesammelt,
sowie anschließend fachgerecht entsorgt. Das beinhaltet
auch das Entsorgen von Kartonagen aus Flurbereichen und
/oder Kopierräumen/Bürotechnikräumen in die dafür
bereitgestellten Großcontainer.

Ziel/Ergebnis: Das Behältnis soll frei sein von
jeglichem Inhalt (z.B. auch Kaugummis und haftenden
Papierschnipseln).

Bemerkungen/Hinweise: Der Inhalt ist an den
entsprechenden Sammelstellen zu entsorgen.

Inhalt der Behälter der Wiederverwertung zuführen
Definition: Der getrennt gesammelte Inhalt
verschiedener Behälter wird der Wiederverwertung
zugeführt (z.B. Alu, Glas, Papier, Pappe etc.).

Ziel/Ergebnis: Abfall wird fachmännisch getrennt (z.B.
Alu, Glas, Papier, Pappe etc.).

Bestücken der Behälter mit Beuteln
Definition: Die verschiedenen Behälter (z.B.
Abfallbehälter, Papierkörbe, grüne Punkt-Behälter) sind
nach dem Entleeren mit entsprechenden Beuteln (z.B.
Mülltüten, Müllbeutel, Müllsäcke, Abfalltüten,
Abfallbeutel, Abfallsäcke, etc.) zu bestücken. Die
Behälter sind bei starker Verschmutzung innen und außen
nass zu reinigen und nachzutrocknen.
Küchenabfallbehälter (Biomüll) sind in jedem Fall nach
dem Entleeren innen und außen nass zu reinigen und
nachzutrocknen und hiernach mit entsprechenden Beuteln
zu bestücken.

Ziel/Ergebnis: Die geleerten Behälter sind sauber und
mit Beuteln bestückt.

Bemerkungen/Hinweise: Der Auftragnehmer stellt die
Beutel (das sind u.a. Mülltüten, Müllbeutel, Müllsäcke,
Abfalltüten, Abfallbeutel, Abfallsäcke).

*Hinweis*
H) Sonstige Reinigungsmethoden

Sauberlaufzone (stationäre)
Definition: Sauberlaufzone ist die Schmutzfangzone
i.d.R. im Eingangsbereich, in der der Straßenschmutz
abgefangen werden soll (z.B. Schmutzfangrost,
Schmutzfanggitter, System mit auswechselbaren
Einlegern).
Die Reinigung erfolgt mit der Reinigung des
Eingangsbereiches und/oder Treppenhauses und/oder
Flures in dem sie sich befindet. Hierbei ist die
Sauberlaufzone abzusaugen und/oder abzukehren; sowie
nach Bedarf sind Roste/Gitter/Einleger aufzunehmen und
darunter befindliche Sand/Verschmutzungen zu entfernen.

Anforderung/Ziel/Ergebnis: Die Reinigung erfolgt mit
einem geeigneten Reinigungsmittel. Die
Einrichtungsgegenstände, Objekte bzw. Beläge sind
streifen- und rückstandfrei.

Schmutzfangmatten (mobile)
Anforderung: Maschinenwaschbar, graumeliert mit
Gummirand. Das Layout und die Positionierung der
Schmutzfangmatten in den Liegenschaften wird durch den
AG bestimmt.

Der Austausch erfolgt durch den Auftragnehmer gemäß LV.

#### Abschnitt 01.01 Unterhaltsreingung

*Hinweis*
Raumarten:
Die nachfolgenden Raumarten sind in zwei
Nutzungsbereiche unterteilt, in Verwaltung (V) und
Sonstige (S). Die Nummerierung erfolt in loser
Reihenfolge. Der nachfolgende Buchstabe unterscheidet
die Fußbodenbeläge, in Textilbelag (a) und Hartbelag
(b), Parkett-/Holzboden (c) und Sauberlaufzone (s).
Diese Kombination aus Nutzungsbereich, Bodenbelag und
Raumnutzung dient der Beschreibung der Raumarten.

**01.01.0010 V1a Büro (Textilbeläge) - UR**
Leistung:
-  Textilbeläge  saugen.
-  Fleckenentfernung, soweit erforderlich, von bis zu
3 Flecken (a < 1 dm²) je Reinigungsgang.
-  Horizontale Flächen des Einrichtungsmobiliars
(inkl. Tische, Halbschränke) bis 1,80 m, Sockelleisten
und Fensterbänke, soweit freigeräumt, feucht reinigen.
-  Griffspuren und sichtbare Verschmutzungen an Türen
und Glastüren sowie an Rahmen, Griffen, Beschlägen und
Lichtschaltern entfernen.
-  Abfallbehälter entleeren, Inhalt in Behältnisse an
den entsprechenden Sammelstellen entsorgen und mit
entsprechenden Beuteln bestücken.
-  Papierkörbe (i.d.R. 1-2 Stück je Büro) leeren und
den Inhalt an entsprechender Sammelstelle entsorgen.
-  Spinnweben entfernen.

Leistungskenngrößen:
LKZ (m²/h):  160-230

einfache Fläche:  977,22 m²
Reinigungszyklus:  52 / Jahr

Leistungskennzahl:  m²/h '

....................................................'
Menge: 50815,440 m²/a

**01.01.0020 V1b Büro (Hartbelagböden) - UR**
Leistung:
-  Boden (Hartbelagböden) einstufig nass wischen.
-  Griffspuren und sichtbare Verschmutzungen an Türen
und Glastüren sowie an Rahmen, Griffen, Beschlägen und
Lichtschaltern entfernen.
-  Horizontale Flächen des Einrichtungsmobiliars
(inkl. Tische, Halbschränke) bis 1,80 m, Sockelleisten
und Fensterbänke, soweit freigeräumt, feucht reinigen.
-  Abfallbehälter entleeren, Inhalt in Behältnisse an
den entsprechenden Sammelstellen entsorgen und mit
entsprechenden Beuteln bestücken.
-  Papierkörbe (i.d.R. 1-2 Stück je Büro) leeren und
den Inhalt an entsprechenden Sammelstellen entsorgen.

-  Spinnweben entfernen.

Leistungskenngrößen:
LKZ (m²/h):  160-230

einfache Fläche:  61,90 m²
Reinigungszyklus:  52 / Jahr

Leistungskennzahl:  m²/h '

....................................................'
Menge: 3218,800 m²/a

**01.01.0030 V2a Sitzungsraum / Besprechungsraum ... (Textilbeläge) - UR**
Leistung:
-  Textilbeläge saugen.
-  Fleckenentfernung, soweit erforderlich, von bis zu
3 Flecken (a < 1 dm²) je Reinigungsgang.
-  Griffspuren und sichtbare Verschmutzungen an Türen
und Glastüren sowie an Rahmen, Griffen, Beschlägen und
Lichtschaltern entfernen.
-  Horizontale Flächen des Einrichtungsmobiliars
(inkl. Tische, Halbschränke) bis 1,80 m, Sockelleisten
und Fensterbänke, soweit freigeräumt, feucht reinigen.
-  Abfallbehälter entleeren (Inhalt in Behältnisse an
den entsprechenden Sammelstellen entsorgen) und mit
entsprechenden Beuteln bestücken.
-  Polstermöbel saugen und sämtliche Flecken
entfernen.
-  Gestelle, Füße und Rollen feucht reinigen.
-  Spinnweben entfernen.

Leistungskenngrößen:
LKZ (m²/h):  150-280

einfache Fläche:  46,87 m²
Reinigungszyklus:  52 / Jahr

Leistungskennzahl:  m²/h '

....................................................'
Menge: 2437,240 m²/a

**01.01.0040 V2c Sitzungsraum / Besprechungsraum ... (Parkettböden) - UR**
Leistung:
-  Parkettboden nebelfeucht wischen und mit
Pflegemittel nachbehandeln; hierbei Pflegehinweise
(Anlage um LV) beachten.
-  Griffspuren und sichtbare Verschmutzungen an Türen
und Glastüren sowie an Rahmen, Griffen, Beschlägen und
Lichtschaltern entfernen.
-  Horizontale Flächen des Einrichtungsmobiliars
(inkl. Tische, Halbschränke) bis 1,80 m, Sockelleisten
und Fensterbänke, soweit freigeräumt, feucht reinigen.
-  Abfallbehälter entleeren (Inhalt in Behältnisse an
den entsprechenden Sammelstellen entsorgen) und mit
entsprechenden Beuteln bestücken.
-  Polstermöbel saugen und sämtliche Flecken
entfernen.
-  Gestelle, Füße und Rollen feucht reinigen.
-  Spinnweben entfernen.

Leistungskenngrößen:
LKZ (m²/h):  150-280

einfache Fläche:  213,40 m²
Reinigungszyklus:  52 / Jahr

Leistungskennzahl:  m²/h '

....................................................'
Menge: 11096,800 m²/a

**01.01.0050 V3b Küche / Teeküche (mit Küchenabfallbehälter) - UR**
Leistung:
-  Boden (Hartbelagböden) zweistufig nass wischen
-  Griffspuren und sichtbare Verschmutzungen an Türen,
Schränken, Griffen, Beschlägen und Lichtschaltern
entfernen.
-  Horizontale Flächen des Einrichtungsmobiliars
(inkl. Tische, Halbschränke) bis 1,80 m, Sockelleisten
und Fensterbänke, soweit freigeräumt, feucht reinigen.
-  Abfallbehälter, Papierkörbe entleeren, Inhalt an
den entsprechenden Sammelstellen entsorgen, bei Bedarf
innen und außen nass reinigen und nachtrocknen sowie
mit entsprechenden Beuteln bestücken.
-  Küchenabfallbehälter (Biomüll) entleeren und den
Inhalt an entsprechenden Sammelstellen entsorgen, innen
und außen nass reinigen und nachtrocknen sowie mit
entsprechenden Beuteln bestücken.
-  Wasch- bzw. Ausgussbecken inkl. Ablage, Armaturen
und Fliesenspiegel vollflächig nass reinigen und
nachtrocknen; für den Fall, dass diese aus Edelstahl
bestehen, ist ein Edelstahlreinigungsmittel zu
verwenden.
-  Spritzer im Spritzbereich (Wandfliesen,etc.)
entfernen.
-  Kalk-, Wasserstein und andere Rückstände an
Armaturen und in Waschbecken entfernen.
-  Spinnweben entfernen.

Leistungskenngrößen:
LKZ (m²/h):  80-150

einfache Fläche:  17,57 m²
Reinigungszyklus:  52 / Jahr

Leistungskennzahl:  m²/h '

....................................................'
Menge: 913,640 m²/a

**01.01.0060 V4 WC-Räume / Toiletten - UR**
Leistung:
-  Boden (Hartbelagböden) zweistufig nass wischen;
Sicherheitsfliesen ggf. aufscheuern.
-  Griffspuren und sichtbare Verschmutzungen an Türen
und Glastüren sowie an Rahmen, Griffen, Beschlägen und
Lichtschaltern entfernen.
-  Abfallbehälter entleeren (Inhalt in Behältnisse an
den entsprechenden Sammelstellen entsorgen) und mit
entsprechenden Beuteln bestücken.
-  Wasch- bzw. Ausgussbecken inkl. Spiegel, Ablagen,
Spender von Verbrauchs- und Hygieneartikeln, Armaturen
und Fliesenspiegel vollflächig nass reinigen und
nachtrocknen. Für den Fall, dass diese aus Edelstahl
bestehen, ist ein Edelstahlreinigungsmittel zu
verwenden.
-  Kalk-, Wasserstein und andere Rückstände an
Armaturen und in Waschbecken entfernen.
-  Bestückung mit Verbrauchs- und Hygieneartikeln.
-  WC-Becken inkl. WC-Sitz und Abdeckung vollflächig
von oben und unten desinfizierend nass reinigen und
nachtrocknen.
-  Urinalbecken vollflächig desinfizierend nass
reinigen und nachtrocknen; ggf. Kalk-, Wasser-,
Urinstein und andere Rückstände entfernen.
-  Wandfliesen, Trennwände und im Spritzbereich nass
reinigen und nachtrocknen.
-  Fensterbänke innen, soweit freigeräumt, feucht
reinigen.
-  WC-Bürsten einschl. Halterung nass reinigen und
desinfizieren und bei Bedarf austauschen.
-  Spinnweben entfernen

Leistungskenngrößen:
LKZ (m²/h):  60-90

einfache Fläche:  74,48 m²
Reinigungszyklus:  251 / Jahr

Leistungskennzahl:  m²/h '

....................................................'
Menge: 18694,480 m²/a

**01.01.0070 V5a Archive / Abstellräume / Aktenräume (textilbeläge)**
Leistung:
-  Textilbeläge saugen.
-  Horizontale Flächen des Einrichtungsmobiliars
(inkl. Tische, Halbschränke) bis 1,80 m, Sockelleisten
und Fensterbänke, soweit freigeräumt, feucht reinigen.
-  Griffspuren und sichtbare Verschmutzungen an Türen,
Schränke, Griffen und Beschlägen entfernen.
-  Spinnweben entfernen.

Leistungskenngrößen:
LKZ (m²/h):  250-350

einfache Fläche:  18,22 m²
Reinigungszyklus:  26 / Jahr

Leistungskennzahl:  m²/h '

....................................................'
Menge: 473,720 m²/a

**01.01.0080 V5b Archive / Abstellräume/ Aktenräume (Hartbelagboden) - UR**
Leistung:
-  Boden (Hartbelagböden) einstufig nass wischen.
-  Horizontale Flächen des Einrichtungsmobiliars
(inkl. Tische, Halbschränke) bis 1,80 m, Sockelleisten
und Fensterbänke, soweit freigeräumt, feucht reinigen.
-  Griffspuren und sichtbare Verschmutzungen an Türen,
Griffen, Beschlägen und Lichtschaltern entfernen.
-  Spinnweben entfernen.

Leistungskenngrößen:
LKZ (m²/h):  250-350

einfache Fläche:  631,85 m²
Reinigungszyklus:  26 / Jahr

Leistungskennzahl:  m²/h '

....................................................'
Menge: 16428,100 m²/a

**01.01.0090 V6a Treppen /Flure (Textilbeläge) - UR**
Leistung:
-  Textilbeläge saugen.
-  Griffspuren und sichtbare Verschmutzungen an Türen,
Glastüren und sonstigen inneren Glasflächen sowie an
Rahmen, Griffen, Gittern, Beschlägen und Lichtschaltern
entfernen.
-  Griffspuren an Schaltplatten, Rufanlagen, autom.
Türöffnern durch feuchtes Reinigen entfernen.
-  Horizontale Flächen des Einrichtungsmobiliars
(inkl. Tische) bis 1,80 m, Sockelleisten und
Fensterbänke, soweit freigeräumt, feucht reinigen.
-  Feuerlöscher monatlich vorsichtig feucht abwischen.
-  Abfallbehälter entleeren (Inhalt in Behältnisse an
den entsprechenden Sammelstellen entsorgen).
-  Sauberlaufzone turnusmäßig absaugen und abkehren;
sowie nach Bedarf Roste aufnehmen und
Sand/Verschmutzung entfernen.
-  Spinnweben entfernen.
  Feuerlöscher monatlich vorsichtig feucht abwischen.
-  Handlauf feucht reinigen.
-  Geländer von sichtbaren Verschmutzungen frei
halten.
-  Rauchschutztüren 1x monatlich zweiseitig reinigen.

Leistungskenngrößen:
LKZ (m²/h):  250-350

einfache Fläche:  167,33 m²
Reinigungszyklus:  104 / Jahr

Leistungskennzahl:  m²/h '

....................................................'
Menge: 17402,320 m²/a

**01.01.0100 V6b Treppen / Flure (Hartbelagboden) - UR**
Leistung:
-  Boden (Hartbelagböden) einstufig nass wischen.
-  Griffspuren und sichtbare Verschmutzungen an Türen,
Glastüren und sonstigen inneren Glasflächen sowie an
Rahmen, Griffen, Gittern,  Beschlägen und
Lichtschaltern entfernen.
-  Griffspuren an Schaltplatten, Rufanlagen, autom.
Türöffnern durch feuchtes Reinigen entfernen.
-  Horizontale Flächen des Einrichtungsmobiliars
(inkl. Tische) bis 1,80 m, Sockelleisten und
Fensterbänke, soweit freigeräumt, feucht reinigen.
-  Feuerlöscher monatlich vorsichtig feucht abwischen.
-  Abfallbehälter entleeren (Inhalt in Behältnisse an
den entsprechenden Sammelstellen entsorgen).
-  Sauberlaufzone turnusmäßig absaugen und abkehren;
sowie nach Bedarf Roste aufnehmen und
Sand/Verschmutzung entfernen.
-  Spinnweben entfernen.
  Feuerlöscher monatlich vorsichtig feucht abwischen.
-  Handlauf feucht reinigen.
-  Geländer von sichtbaren Verschmutzungen frei
halten.
-  Rauchschutztüren 1x monatlich zweiseitig reinigen.

Leistungskenngrößen:
LKZ (m²/h):  250-350

einfache Fläche:  734,55 m²
Reinigungszyklus:  104 / Jahr

Leistungskennzahl:  m²/h '

....................................................'
Menge: 76393,200 m²/a

**01.01.0110 V7 Aufzüge - UR**
Leistung:
-  Boden je nach Beschaffenheit einstufig nass wischen
oder saugen Türen von innen und außen inkl. Rahmen
sowie Wände bis zur Deckenhöhe vollflächig feucht
reinigen, nachtrocknen und einpflegen.
-  Spiegelflächen, soweit vorhanden, putzen und mit
geeignetem Leder nachpolieren
-  Handlauf feucht reinigen.
-  Türführungsrillen aussaugen und vollständig
reinigen.
-  Spinnweben entfernen.

Leistungskenngrößen:
LKZ (m²/h):  90-150

einfache Fläche:  1,51 m²
Reinigungszyklus:  104 / Jahr

Leistungskennzahl:  m²/h '

....................................................'
Menge: 157,040 m²/a

**01.01.0120 V8 Umkleideräume - UR**
Leistung:
-  Textilbeläge saugen, bzw. Hartbelagböden einstufig
nass wischen. Sicherheitsfliesen ggf. nachscheuern.
-  Griffspuren an abwaschbaren Flächen, Schränken,
Lichtschaltern, Steckdosen, Wänden, Schaltplatten,
Rufanlagen, autom. Türöffnern durch feuchtes Reinigen
entfernen.
-  Griffspuren und sichtbare Verschmutzungen an Türen
und Glastüren (Innenverglasung) sowie an Rahmen,
Griffen und Beschlägen entfernen.
-  Horizontale Flächen des Einrichtungsmobiliars
(inkl. Tische) bis 1,80 m, Sockelleisten und
Fensterbänke, soweit freigeräumt, feucht reinigen
-  Sitzgelegenheiten und Gestelle komplett feucht
reinigen.
-  Abfallbehälter, Papierkörbe entleeren (Inhalt in
Behältnisse an den entsprechenden Sammelstellen
entsorgen).
-  Abfallbehälter innen und außen nass reinigen und
nachtrocknen, mit entsprechenden Beuteln bestücken.
-  Fußbodenroste und Abflüsse aufnehmen, reinigen und
auffüllen.
-  Spinnweben entfernen.

Leistungskenngrößen:
LKZ (m²/h):  160-280

einfache Fläche:  7,69 m²
Reinigungszyklus:  52 / Jahr

Leistungskennzahl:  m²/h '

....................................................'
Menge: 399,880 m²/a

**01.01.0130 V10b Eingang/Empfang/ Lobby/Windfang (Hartbelagboden) - UR**
Leistung:
-  Boden (Hartbelagböden) einstufig nass wischen.
-  Griffspuren und sichtbare Verschmutzungen an Türen
und Glastüren sowie an Rahmen, Griffen, Beschlägen und
Lichtschaltern entfernen.
-  Horizontale Flächen des Einrichtungsmobiliars
(inkl. Tische) und Fensterbänke bis 1,80 m, soweit
freigeräumt, feucht reinigen.
-  Abfallbehälter entleeren (Inhalt in Behältnisse an
den entsprechenden Sammelstellen entsorgen).
-  Handlauf feucht reinigen.
-  Verschmutzung auf Fußmatten entfernen und den Boden
darunter wischen.
-  Aschenbecher an den dafür vorgesehenen Stellen
entleeren und den Aschenbecher feucht reinigen.
-  Raucherinseln im Außenbereich: Entleerung von
Aschenbecher und Abfallbehälter, einschließlich deren
Reinigung und die Entsorgung in Restmüllbehälter des
Nutzers.
-  Spinnweben entfernen.

Leistungskenngrößen:
LKZ (m²/h):  200-350

einfache Fläche:  24,88 m²
Reinigungszyklus:  104 / Jahr

Leistungskennzahl:  m²/h '

....................................................'
Menge: 2587,520 m²/a

**01.01.0140 S1 Kantine / Speisesaal / Cafeteria - UR**
Leistung:
-  Boden (Fliesen, PVC und sonstige Hartbelagböden)
einstufig nass wischen; hierbei darauf achten, dass
keine nassen Stellen zurückbleiben, die eine
Rutschgefahr darstellen; vor dem Wischen ist ein
entsprechendes Hinweisschild aufzustellen.
-  Pflegehinweise (entspr. Herstellerangaben oder
Abstimmung mit dem Auftraggeber) beachten.
-  Griffspuren an abwaschbaren Flächen, Schränken,
Lichtschaltern, Steckdosen, Wänden, Schaltplatten,
Rufanlagen, autom. Türöffnern durch feuchtes Reinigen
entfernen.
-  Griffspuren und sichtbare Verschmutzungen an Türen
und Glastüren sowie an Rahmen, Griffen und Beschlägen
entfernen.
-  Horizontale Flächen des Einrichtungsmobiliars
(inkl. Tische) bis 1,80 m, Sockelleisten und
Fensterbänke, soweit freigeräumt, feucht reinigen
-  Abfallbehälter, Papierkörbe entleeren (Inhalt in
Behältnisse an den entsprechenden Sammelstellen
entsorgen).
-  Abfallbehälter innen und außen nass reinigen und
nachtrocknen, mit entsprechenden Beuteln bestücken.
-  Spinnweben entfernen.
-  Die Aufstuhlung im Speisesaal ist erforderlich
  Die Bestuhlung ist vor der Reinigung durch den
Auftragnehmer hoch- und danach wieder runterzustellen.
Die Auf- und Abstuhlung ist in die Einheitspreise mit
einzukalkulieren.

Leistungskenngrößen:
LKZ (m²/h):  60-120

einfache Fläche:  47,00 m²
Reinigungszyklus:  52 / Jahr

Leistungskennzahl:  m²/h '

....................................................'
Menge: 2444,000 m²/a

**01.01.0150 S2 Kellerräume/Bodenräume/Lagerräume/Balkone - UR**
Leistung:
-  Boden kehren
-  Spinnweben entfernen

Leistungskenngrößen:
LKZ (m²/h):  250-400

einfache Fläche:  15,28m²
Reinigungszyklus:  6 / Jahr

Leistungskennzahl:  m²/h '

....................................................'
Menge: 91,680 m²/a

**01.01.0160 S6 Bibliothek - UR**
Leistung:
-  Textilbeläge saugen, bzw. Hartbelagböden einstufig
nass wischen.
-  Griffspuren an abwaschbaren Flächen, Schränken,
Lichtschaltern durch feuchtes Reinigen entfernen.
-  Griffspuren und sichtbare Verschmutzungen an Türen
und Glastüren sowie an Rahmen, Griffen, Beschlägen, und
Lichtschaltern entfernen.
-  Horizontale Flächen des Einrichtungsmobiliars
(inkl. Tische) bis 1,80 m, Sockelleisten und
Fensterbänke, soweit freigeräumt, feucht reinigen
-  Abfallbehälter entleeren (Inhalt in Behältnisse an
den entsprechenden Sammelstellen entsorgen) und mit
entsprechenden Beuteln bestücken.
-  Spinnweben entfernen

Leistungskenngrößen:
LKZ (m²/h):  160-230

einfache Fläche:  8,14 m²
Reinigungszyklus:  52 / Jahr

Leistungskennzahl:  m²/h '

....................................................'
Menge: 423,280 m²/a

**01.01.0170 S7 Druckerei / Vervielfältigung - UR**
Leistung:
-  Textilbeläge saugen, bzw. Hartbelagböden einstufig
nass wischen.
-  Griffspuren an abwaschbaren Flächen, Schränken,
Lichtschaltern, Steckdosen, Wänden, Schaltplatten,
Rufanlagen, autom. Türöffnern durch feuchtes Reinigen
entfernen.
-  Griffspuren und sichtbare Verschmutzungen an Türen
und Glastüren sowie an Rahmen, Griffen und Beschlägen
entfernen.
-  Horizontale Flächen des Einrichtungsmobiliars
(inkl. Tische) bis 1,80 m, Sockelleisten und
Fensterbänke, soweit freigeräumt, feucht reinigen
-  Spinnweben entfernen.
-  Abfallbehälter, Papierkörbe entleeren (Inhalt in
Behältnisse an den entsprechenden Sammelstellen
entsorgen).
-  Abfallbehälter innen und außen nass reinigen und
nachtrocknen, mit entsprechenden Beuteln bestücken.

Leistungskenngrößen:
LKZ (m²/h):  200-350

einfache Fläche:  7,39 m²
Reinigungszyklus:  52 / Jahr

Leistungskennzahl:  m²/h '

....................................................'
Menge: 384,280 m²/a

**01.01.0180 S8 Sporträume - UR**
Leistung:
-  Boden (PVC und sonstige Hartbelagböden) einstufig
nass wischen; ohne Reinigung der Sportgeräte.
-  Griffspuren und sichtbare Verschmutzungen an Türen
und Glastüren sowie an Rahmen, Griffen, Beschlägen, und
Lichtschaltern entfernen.
-  Spinnweben entfernen.

Leistungskenngrößen:
LKZ (m²/h):  250-400

einfache Fläche:  29,00 m²
Reinigungszyklus:  104 / Jahr

Leistungskennzahl:  m²/h '

....................................................'
Menge: 3016,000 m²/a

**01.01.0190 S9 Posträume / Poststelle - UR**
Leistung:
-  Textilbeläge saugen, bzw. Hartbelagböden einstufig
nass wischen.
-  Griffspuren und sichtbare Verschmutzungen an Türen
und Glastüren sowie an Rahmen, Griffen, Beschlägen, und
Lichtschaltern entfernen.
-  Horizontale Flächen des Einrichtungsmobiliars
(inkl. Tische) bis 1,80 m, Sockelleisten und
Fensterbänke, soweit freigeräumt, feucht reinigen
-  Abfallbehälter entleeren (Inhalt in Behältnisse an
den entsprechenden Sammelstellen entsorgen) und mit
entsprechenden Beuteln bestücken.
-  Spinnweben entfernen.

Leistungskenngrößen:
LKZ (m²/h):  160-230

einfache Fläche:  26,38. m²
Reinigungszyklus:  52 / Jahr

Leistungskennzahl:  m²/h '

....................................................'
Menge: 1371,760 m²/a

**01.01.0200 S10 Technik- / Hausanschlussräume - UR**
Leistung:
-  Textilbeläge saugen, bzw. Hartbelagböden einstufig
nass wischen.
-  Spinnweben entfernen.

Leistungskenngrößen:
LKZ (m²/h):  250-350

einfache Fläche:  12,35 m²
Reinigungszyklus:  6 / Jahr

Leistungskennzahl:  m²/h '

....................................................'
Menge: 74,100 m²/a

**01.01.0210 S12 Bürotechnik- / Serverräume - UR**
Leistung:
-  Textilbeläge saugen, bzw. Hartbelagböden einstufig
nass wischen.
-  Textilbeläge (Nadelfilz oder Teppich) saugen.
-  Papier, Pappe und Kartonagen aus Kopierräumen
wöchentlich an entsprechenden Sammelstellen entsorgen.
-  Spinnweben entfernen.

Leistungskenngrößen:
LKZ (m²/h):  250-350

einfache Fläche:  2,26 m²
Reinigungszyklus:  52 / Jahr

Leistungskennzahl:  m²/h '

....................................................'
Menge: 117,520 m²/a

**01.01.0220 S13 Zellen - UR**
Leistung:
-  Boden (PVC und sonstige Hartbelagböden) feucht
wischen.
-  Textilbeläge (Nadelfilz oder Teppich) saugen.
-  Spinnweben entfernen.

Leistungskenngrößen:
LKZ (m²/h):  150-220

einfache Fläche:  30,25  m²
Reinigungszyklus:  251 / Jahr

Leistungskennzahl:  m²/h '

....................................................'
Menge: 7592,750 m²/a

#### Abschnitt 01.02 Grundreinigung

*Hinweis*
Die Grundreinigungen erfolgen nach gesondertem Abruf
durch den Auftraggeber.
Der Auftragnehmer hat keinen Anspruch auf den Abruf der
Grundreinigung.
Die Abrechnung erfolgt nach tatsächlichem Einsatz und
auf Nachweis.

**01.02.0010 V2c Sitzungsraum / Besprechungsraum ... (Parkettböden) - GR**
Leistung:
-  Entfernung von haftenden Verschmutzungen und/oder
abgenutzten Pflegefilmen oder anderen Rückständen.
-  Parkettversiegelung / Imprägnierung.
-  Aufbringen von Pflegemittel auf Parkettboden; auf
Trittsicherheit des Pflegefilms ist zu achten.
-  Die Reinigungs- und Pflegehinweise des
Bodenbelagherstellers sind zu beachten (Anlage zum LV).

Leistungskenngrößen:
LKZ (m²/h):  ...

einfache Fläche:  213,40 m²
Reinigungszyklus:  1 / Jahr

Leistungskennzahl:  m²/h '

....................................................'
Menge: 213,400 m²/a

**01.02.0020 V3 Küche / Teeküche (mit Küchenabfallbehälter) - GR ohne Einpflege**
Leistung:
-  Entfernung von haftenden Verschmutzungen und/oder
abgenutzten Pflegefilmen oder anderen Rückständen.
-  ggf. Cleanern.
-  Die Reinigungs- und Pflegehinweise des
Bodenbelagherstellers sind zu beachten (Anlage zum LV).

Leistungskenngrößen:
LKZ (m²/h):  ...

einfache Fläche:  17,57 m²
Reinigungszyklus:  1 / Jahr

Leistungskennzahl:  m²/h '

....................................................'
Menge: 17,570 m²/a

**01.02.0030 V4 WC-Räume / Toiletten - GR ohne Einpflege**
Leistung:
-  Entfernung von haftenden Verschmutzungen und/oder
abgenutzten Pflegefilmen oder anderen Rückständen.
-  ggf. Cleanern.
-  Die Reinigungs- und Pflegehinweise des
Bodenbelagherstellers sind zu beachten (Anlage zum LV).

Leistungskenngrößen:
LKZ (m²/h):  ...

einfache Fläche:  74,48 m²
Reinigungszyklus:  1 / Jahr

Leistungskennzahl:  m²/h '

....................................................'
Menge: 74,480 m²/a

**01.02.0040 V6a Flure (Textilbeläge) - GR mit Shampoonierung**
Leistung:
-  Entfernung lose aufliegender Verschmutzungen.
-  Shampoonierung mit Tiefenreinigung und
anschließendes Absaugen.
-  ggf. Einsatz weiterer Reinigungsmittel bzw.
Reinigungslösungen
-  Die Reinigungs- und Pflegehinweise des
Bodenbelagherstellers sind zu beachten (Anlage zum LV).

Leistungskenngrößen:
LKZ (m²/h):  ...

einfache Fläche:  167,33 m²
Reinigungszyklus:  1 / Jahr

Leistungskennzahl:  m²/h '

....................................................'
Menge: 167,330 m²/a

**01.02.0050 V6b Flure (Hartbelagboden) - GR mit Einpflege**
Leistung:
-  Entfernung von haftenden Verschmutzungen und/oder
abgenutzten Pflegefilmen oder anderen Rückständen.
-  Aufbringen von Pflegemitteln auf Bodenbeläge, die
diese vor mechanischer Beanspruchung schützen
(Werterhaltung).
-  2-fach Versiegelung seidenmatt; auf Trittsicherheit
des Pflegefilms ist zu achten.
-  ggf. Cleanern und/oder Pflegefilmsanierung
-  Die Reinigungs- und Pflegehinweise des
Bodenbelagherstellers sind zu beachten (Anlage zum LV).

Leistungskenngrößen:
LKZ (m²/h):  ...

einfache Fläche:  734,55 m²
Reinigungszyklus:  1 / Jahr

Leistungskennzahl:  m²/h '

....................................................'
Menge: 734,550 m²/a

**01.02.0060 V10b Eingang/ Empfang Windfang (Hartbelagboden) - GR mit Einpflege**
Leistung:
-  Entfernung von haftenden Verschmutzungen und/oder
abgenutzten Pflegefilmen oder anderen Rückständen.
-  Aufbringen von Pflegemitteln auf Bodenbeläge, die
diese vor mechanischer Beanspruchung schützen
(Werterhaltung).
-  2-fach Versiegelung seidenmatt; auf Trittsicherheit
des Pflegefilms ist zu achten.
-  ggf. Cleanern und/oder Pflegefilmsanierung.
-  Die Reinigungs- und Pflegehinweise des
Bodenbelagherstellers sind zu beachten (Anlage zum LV).

Leistungskenngrößen:
LKZ (m²/h):  ...

einfache Fläche:  24,88 m²
Reinigungszyklus:  1 / Jahr

Leistungskennzahl:  m²/h '

....................................................'
Menge: 24,880 m²/a

### Bereich 02 Sonstige Leistungen

#### Abschnitt 02.01 Lieferung von Hygieneartikeln

*Hinweis*
Die monatliche Lieferung und Abrechnung erfolgt nach
tatsächlichem Verbrauch und auf Nachweis.

**02.01.0010 Liefern und Verteilen von Toilettenpapier, 2lg.**
Leistung:
Liefern und Verteilen von Toilettenpapier
-  2-lagig
-  naturweiß
-  geprägt
-  perforiert
-  250 Blatt / Rolle
-  8 x 8 Rollen / Paket

Verpackungseinheit:  Paket

Umfang:  jährlicher Bedarf
Lieferung und Abrechnung erfolgt nach tatsächlichem
Verbrauch und auf Nachweis
Menge: 10,000 VE/a

**02.01.0020 Liefern und Verteilen von Falthandtücher, 2lg, 24 x 23 cm**
Leistung:
Liefern und Verteilen von Falthandtücher
-  2-lagig
-  nassfest
-  saugstark
-  ZZ-Falzung
-  a 24 x 23 cm
-  15 x 250 Tücher / Karton

Verpackungseinheit:  Karton

Umfang:  jährlicher Bedarf
Lieferung und Abrechnung erfolgt nach tatsächlichem
Verbrauch und auf Nachweis
Menge: 10,000 VE/a

**02.01.0030 Liefern und Verteilen von Hygienebag für Wandspender**
Leistung:
Liefern und Verteilen von Hygienebag für Wandspender
-  einfache Entnahme
-  Stabil, Kunststoff
-  Maße 12,5 x 8,5 x 2 cm
-  30 Stück je Box bei 50 Boxen je Karton

Verpackungseinheit:  Karton
Lieferung: monatlich
Umfang:  jährlicher Bedarf
Lieferung und Abrechnung erfolgt nach tatsächlichem
Verbrauch und auf Nachweis
Menge: 2,000 VE/a

**02.01.0040 Liefern und Verteilen von Seifencreme, 10l Kanister**
Leistung:
Liefern und Verteilen von Seifencreme zur ergiebigen
Hände- und Körperreinigung
-  hautmilde, pflegende Waschlotion
-  mit angenehmem Duft und speziellen
Hautschutzkomponenten
-  Hautverträglichkeit dermatologisch bestätigt
-  pH-neutral (pH-Wert: 5,5-6,5)
-  10 l / Kanister

Verpackungseinheit:  Kanister

Umfang:  jährlicher Bedarf
Lieferung und Abrechnung erfolgt nach tatsächlichem
Verbrauch und auf Nachweis
Menge: 5,000 VE/a

**02.01.0050 Liefern und Verteilen von WC-Bürsten**
Leistung:
Liefern und Verteilen von WC-Bürste
-  Rundkof
-  weiß
-  Kunststoff

Verpackungseinheit:  Stück

Umfang:  1 x jährlich
Abrechnung nach tatsächlichem Verbrauch auf Nachweis
Menge: 10,000 VE/a

#### Abschnitt 02.02 Schmutzfangmattenservice

*Hinweis*
Kalkulationshinweis für die Schmutzfangmatten

In den Mengenangaben der LV-Positionen ist der
Leistungszeitraum in Monate benannt.
Als Einheitspreis ist der Servicepreis für einen Monat
unter Berücksichtigung der Stückzahl und des
gewünschten Tauschintervall anzubieten.
Ausgehend vom monatlichen Servicepreis errechnet sich
der Gesamtbetrag.

Einheitspreis  = monatlicher Servicepreis für
Stückzahl und inkl. Tauschintervall
Menge  = Leistungszeitraum in Monate für Stückzahl
Gesamtbetrag  = Menge * Einheitspreis

**02.02.0010 Lieferung und Austausch Schmutzfangmatte - Wintersaison**
Leistung:
Liefern und Verteilen von Schmutzfangmatten (mobil) an
den jeweils vom Auftraggeber benannten Ort selbständig
und ohne gesonderte Aufforderung.

Leistungskenngrößen:
- graumeliert
- hohe Feuchtigskeitsaufnahme, min. ca. 2 l/m²
- rutsch- und trittsicher

Leistungszeitraum:  01.10. bis 31.03 = 6 Monate
Mattengröße:  90 cm x 85cm
Stückzahl:  .....2.... Stück bei Erstlegung
Tauschintervall:  14-tägig
Menge: 6,000 Mon

**02.02.0020 Lieferung und Austausch Schmutzfangmatte - Sommersaison**
Leistung:
Liefern und Verteilen von Schmutzfangmatten (mobil) an
den jeweils vom Auftraggeber benannten Ort selbständig
und ohne gesonderte Aufforderung.

Leistungskenngrößen:
- graumeliert
- hohe Feuchtigskeitsaufnahme, min. ca. 2 l/m²
- rutsch- und trittsicher

Leistungszeitraum:  01.04. bis 31.09 = 6 Monate
Mattengröße:  90 cm x 85cm
Stückzahl:  .....2.... Stück bei Erstlegung
Tauschintervall:  1 x monatlich
Menge: 6,000 Mon

**02.02.0030 Lieferung und Austausch Schmutzfangmatte - Wintersaison**
Leistung:
Liefern und Verteilen von Schmutzfangmatten (mobil) an
den jeweils vom Auftraggeber benannten Ort selbständig
und ohne gesonderte Aufforderung.

Leistungskenngrößen:
- graumeliert
- hohe Feuchtigskeitsaufnahme, min. ca. 2 l/m²
- rutsch- und trittsicher

Leistungszeitraum:  01.10. bis 31.03 = 6 Monate
Mattengröße:  120 cm x 180cm
Stückzahl:  .....1.... Stück bei Erstlegung
Tauschintervall:  14-tägig
Menge: 6,000 Mon

**02.02.0040 Lieferung und Austausch Schmutzfangmatte - Sommersaison**
Leistung:
Liefern und Verteilen von Schmutzfangmatten (mobil) an
den jeweils vom Auftraggeber benannten Ort selbständig
und ohne gesonderte Aufforderung.

Leistungskenngrößen:
- graumeliert
- hohe Feuchtigskeitsaufnahme, min. ca. 2 l/m²
- rutsch- und trittsicher

Leistungszeitraum:  01.04. bis 31.09 = 6 Monate
Mattengröße:  120 cm x 180 cm
Stückzahl:  .....1.... Stück bei Erstlegung
Tauschintervall:  1 x monatlich
Menge: 6,000 Mon

USt %: 19,00
